# Angebotsaufforderung (GAEB DA XML 3.2, DA83)
Projekt: 2026/143_Bau muslimisches Grabfeld Oggersheim
Währung: EUR
Auftraggeber: N.A.
Erstellt mit: SIDOUN Globe/ GXML Toolbox V3.3 R20210630, SIDOUN Globe V10.11.9.0, 21.04.2026

## Erd- und Wegearbeiten
Datum: 21.04.2026

### Gewerk 1 muslimisches Grabfeld Oggersheim

*Hinweis: Vorspann*
ANGEBOT

Den Angebotspreis betreffende Angaben (Nachlass, Skonto etc.) nachfolgend unbedingt angeben:

Bestandteil des Angebotes

Es gelten die zum Zeitpunkt der Angebotsabgabe gültigen Fassungen:
- Angebotsschreiben (Aufforderung zur Angebotsabgabe)
- Leistungsbeschreibung (LV)
- Besondere Vertragsbedingungen (BV)
- die Leistung betreffende Zusätzliche Technische Vertragsbedingungen (ZTV)
- Allgemeine Technische Vertragsbedingungen für Bauleistungen (VOB/C)
- Allgemeine Vertragsbedingungen für die Ausführung von Bauleistungen (VOB/B)
- Anlage

ZUSÄTZLICHE  TECHNISCHE  VORSCHRIFTEN I (ZTV)
Der Auftragnehmer ist verpflichtet, vor Beginn der Arbeiten die Maße der Zeichnungen am Bau zu prüfen. Bei Beginn der Arbeiten ist mit der Bauleitung eine Bestandsaufnahme durchzuführen. Bei der Bestandsaufnahme und Einweisung in die Bauarbeiten sind alle relevanten, erkennbaren zusätzlichen Punkte festzuhalten. Insbesondere sind angrenzende Flächen Dritter auf Schäden zu untersuchen und diese festzuhalten.
Alle erforderlichen Verkehrssicherungsmaßnahmen entsprechend den Vorgaben der Berufsgenossenschaft sind einzurechnen. Insbesondere sind entlang vorhandener Wegeflächen ausreichende Schutzmaßnahmen zu veranlassen.
Grundsätzlich sind bei allen Arbeiten die anfallenden Handarbeiten einzurechnen, soweit im LV keine gesonderte Position ausgewiesen wird.
Der AN ist verpflichtet, sich vor Beginn der Arbeiten über den Verlauf vorhandener Leitungen (Strom, Wasser, Gas, Telefon etc.) zu informieren.
Alle vorhandenen Einbauten wie Schieber, Schachtabdeckungen, Grenzsteine, Mauern, Leitungen, Überläufe, Stauwehre etc. sind gegen Beschädigungen zu sichern.
Alle eingebauten Massen wie Oberboden, Kompost etc. sind an Hand von Lieferscheinen, Wiegekarten usw. nachzuweisen. Mehreinbau wird nicht vergütet, Mindereinbau wird abgezogen. Aufrechnungen der Massen gegeneinander sind nur bei Genehmigung durch den AG möglich.
Alle Materialien die gemäß LV als lose Masse abgerechnet werden, z.B. Auffüllmaterial, Sand etc. sind vor dem Einbau durch die Bauleitung abnehmen und abzeichnen zu lassen.
Die Kippgebühren gehen, wenn in den einzelnen Positionen nicht anders beschrieben, zu Lasten des AN.
Alle Schneidearbeiten an Pflaster, Kantensteinen etc. sind mit der Nassschneidemaschine auszuführen. Die Kosten für das Beischneiden sind einzurechnen, wenn im LV keine gesonderte Position ausgewiesen ist.
Die Pflanzlieferungen haben gemäß BDB-Qualität zu erfolgen.
Die Pflanzarbeiten werden im Anschluss der Bauarbeiten durchgeführt. Mögliche Beschädigungen an der bereits fertiggestellten Anlage gehen zu Lasten des AN und sind zu beseitigen. Eventuell notwendige Sicherungs- und Absperrmaßnahmen wie Absperrungen durch transportable Bauzäune, z.B. bei Pflegemaßnahmen an Bäumen, sind ggf. einzurechnen.

#### Titel 1.1 Landschaftsgärtnerische Arbeiten

**1.1.10 Baustellensicherung während der Arbeiten.**
Bauzaun Höhe ca. 200 cm, incl. Fundamentfüßen standsicher aufbauen. Die Elemente sind miteinander zu verschrauben. Der Bauzaun ist vor Beginn der Arbeiten aufzubauen, während der Bauzeit vorzuhalten und zu sichern, sowie nach Beendigung der Arbeiten zu demontieren.
Menge: 60,000 lfm
Kostengruppe DIN 276 2018-12: 214

**1.1.20 Bodendecke mit Rasen-/ Wildkrautflur 5 cm stark abtragen**
Pflanzliche Bodendecke bestehend aus
Rasen-/ Wildkrautaufwuchs,
3- 5 cm stark mit Wurzelsoden abtragen,
Material laden und AN-Kippe entsorgen
Menge: 350,000 m²
Kostengruppe DIN 276 2018-12: 214

**1.1.30 Erdaushub im Bereich zukünftiger Weg- und Platzflächen**
Geplante Wegebreite ca. 150 bis 250 cm, Aushubbreite jeweils ca. 40 cm mehr, Aushubtiefe ca. 25 – 40 cm, Aushubmaterial überwiegend Oberboden und Unterboden, z.T. durchwurzelt, innerhalb des Stadtgebietes transportieren  ( bis 10 km ) und nach Angaben auf Lagerfläche abkippen
Menge: 100,000 m³
Kostengruppe DIN 276 2018-12: 214

**1.1.40 wie Pos 1.1.30 jedoch auf Mieten lagern**
wie Pos vor beschrieben jedoch Erdaushub außerhalb des Arbeitsbereiches ( bis 100 m ), auf Mieten zu  lagern
Menge: 30,000 m³
Kostengruppe DIN 276 2018-12: 531

**1.1.50 Grundplanum**
Planum des Baugrundes der Wege- und Platzflächen herstellen, Abweichung von der Nennhöhe ( Höhenplan ) + - 2 cm, es handelt sich um die späteren Wege- und Platzflächen
Menge: 350,000 m²
Kostengruppe DIN 276 2018-12: 214

**1.1.60 Flächen verdichten**
Flächen der Pos 1.1.50 verdichten, Bodenklasse 3 bis 4, geforderter Verdichtungsgrad DPr 98, %, Verformungsmodul mind. 80 MN/m2
Menge: 350,000 m²
Kostengruppe DIN 276 2018-12: 214

**1.1.70 Tragschicht Herstellen**
RC-Tragschicht 0/45 bei Wege- und Platzflächen herstellen, Schichtdicke 20 – 25 cm, Wegebreiten 100 -200 cm, güteüberwacht und eignungsgeprüft (entsprechende Nachweise sind vorzulegen), bestehend aus Betonsplitt und dem zugelassenen Anteil von Ziegel- und Asphaltsplitt, Material höhengerecht einbauen + - 2 cm und standfest verdichten, EV2 mind. 120 MN/m2, Abrechnung nach LFS
Menge: 150,000 t
Kostengruppe DIN 276 2018-12: 214

**1.1.80 Tiefbordsteine setzten**
Tiefbordsteine Beton, grau, Profil 100*25*8 cm liefern und auf 10 cm Betonunterbau K 0/16, C 12/15, flucht- und höhengerecht versetzen. Beidseitig ist ein Betonkeil Profil 15*15/2 cm zu erstellen.
Menge: 350,000 lfm
Kostengruppe DIN 276 2018-12: 214

**1.1.90 Kantenstein schneiden**
Pass- bzw. Gehrungsschnitte bei Betonkantensteinen der Pos. vor  Steine einmessen, anzeichnen und mit geeigneter Maschine durchgehend trennen.
Menge: 30,000 Stck
Kostengruppe DIN 276 2018-12: 214

**1.1.100 Betonpflaster verlegen**
Betonpflaster  Größe 24/16/8 bzw. Anfangssteine 16/16/8 (Hersteller Fa. Lithon Plus System 16, betongrau, Oberfäche Cassero o.gleichwertig)  liefern und fachgerecht verlegen. Verlegung in Reihen mit  1/3 Versatz .  Pflaster in 3-4 cm Bettungssand gem. Planvorgaben flucht- und höhengerecht verlegen, auf fertige Höhe abrütteln und mit Rheinsand 0/2 vollfugig einschlämmen. Die Lieferung der erforderl. Anfangssteine 16/16/8 ist einzurechnen.
Menge: 80,000 m²
Kostengruppe DIN 276 2018-12: 531

**1.1.110 Schnittkanten bei Pflastersteinen 8 cm stark**
Gefordert wird : Pflaster passgenau einmessen, Pflaster mit Nassschneidemaschine durchgehend trennen. Einzurechnen ist der Verlust durch Verschnitt, Reststücke des Pflasters werden Eigentum des AN und sind zu entsorgen.
Menge: 30,000 lfm
Kostengruppe DIN 276 2018-12: 531

**1.1.120 Natursteinschotter 0/16 einbauen**
Natursteinschotter 0/16, güteüberwacht, als Zwischenschicht auf
Tragschicht aus RC- Material in einer Stärke von 10 cm
(verdichtet) einbauen, Wegbreiten 100 – 150 cm, planieren und verdichten. Die Deckschicht
ist als Satteldachgefälle ( 2 % ) auszubilden
Menge: 30,000 t
Kostengruppe DIN 276 2018-12: 531

**1.1.130 Deckschicht aus Felsenkies**
(Bessunger Kies) K 0/8, Farbe Erdbraun, Einbaustärke verdichtet 3 cm, Wegbreiten 100 – 150 cm, auf Unterbau der Pos. vor unter Wasserzusatz einbauen und mit geeignetem Gerät (Kleine, Leichte Rüttelplatte o.Walze ) verdichten.
Menge: 155,000 m²
Kostengruppe DIN 276 2018-12: 531

**1.1.150 Erdaushub aufnehmen/verfüllen**
seitlich lagernden Erdaushub aus Pos. 1.1.40 aufnehmen und im Bereich der Arbeitsräume Kantenstein / Grabflächen ebenerdig auffüllen
Menge: 20,000 m³
Kostengruppe DIN 276 2018-12: 531

#### Titel 1.4 Stundenlohnarbeiten

*Hinweis: Anmerkungen zu nachfolgenden Positionen:*
Stundenlohnarbeiten dürfen nur mit Wissen und auf ausdrücklicher Anordnung des Auftraggebers durchgeführt werden. Der Verrechnungssatz für die jeweilige Arbeitskraft umfasst sämtliche Aufwendungen, insbesondere den tatsächlichen Lohn einschließlich vermögenswirksamer Leistungen mit den Zuschlägen für Gemeinkosten (Sozialkassenbeiträge, Winterbauumlage und dgl.), sowie Lohn- bzw. Gehaltsnebenkosten und Zuschläge für Überstunden.Die Stundenlohnzettel sind spätestens zwei Arbeitstage nach Ausführung dem Bauleiter in doppelter Ausfertigung zur Unterschrift vorzulegen, unter Angabe der Namen und des Berufsstandes der im Stundenlohn beschäftigten Personen, der Bauleitung zur schriftlichen Anerkennung vorzulegen und mit der Schlussrechnung einzureichen.
Nachträglich eingereichte Stundenlohnzettel werden nicht anerkannt. Meister- und Vorarbeiterstunden werden nur dann vergütet, wenn von der Bauleitung die Stellung von Aufsichtspersonal ausdrücklich schriftlich gefordert wird.Stehzeiten und zwischenzeitlicher Abzug von Geräten und LKW´s werden nicht gesondert vergütet. Bezahlt werden nur die angeordneten und tatsächlich geleisteten Stunden ohne Berücksichtigung der An- und Abmarschwege sowie Arbeitspausen.Ferner ist in den Preisen das Stellen der erforderlichen Arbeitsgeräte und Werkzeuge enthalten. Die eingesetzten Einheitspreise verstehen sich einschließlich aller Zuschläge; bei Geräten einschl. Bedienung.

**1.4.10 Facharbeiter**
Zeitlohnarbeiten Facharbeiter
Menge: 20,000 StD
Kostengruppe DIN 276 2018-12: 515

**1.4.20 Helfer**
Zeitlohnarbeiten Helfer
Menge: 20,000 StD
Kostengruppe DIN 276 2018-12: 515

**1.4.30 LKW 8-12 to**
Zeitlohnarbeiten LKW 8-12 to
Menge: 10,000 StD
Kostengruppe DIN 276 2018-12: 515

**1.4.40 Bagger / Radlader 50 – 80 PS0 Std**
Zeitlohnarbeiten Bagger / Radlader 50 – 80 PS0 Std
Menge: 10,000 StD
Kostengruppe DIN 276 2018-12: 515
